# Für die Umgestaltung der Außenanlage der KITA „Regenbogen“ Döbern zu einer Spiel- und Bewegungsfläc
Leistungsbeschreibung (GAEB DA XML 3.2, DA81)
Projekt: Für die Umgestaltung der Außenanlage der KITA „Regenbogen“
Währung: EUR
Vergabeart: Öffentliche Ausschreibung
Eröffnung: 17.04.2026 10:00:00
Ende der Zuschlagsfrist: 04.05.2026
Abgabeort: Amt Döbern-Land Dienstgebäude Hornow Schulweg 1 03130 Hornow
Ausführungsbeginn: 18.05.2026
Ausführungsende: 31.07.2026
Auftraggeber: Amt Döbern Land, Forster Straße 8, 03159 Döbern
Erstellt mit: AVAPLAN, AVAPLAN win64bit 26.1.0.4335, 23.03.2026

## Vorbemerkung / Vertragstext
Allgemeine Vorbemerkungen

Baumaßnahme:

Umgestaltung der Außenanlage der KITA „Regenbogen“ Döbern zu einer Spiel- und Bewegungsfläche

Auf dem Gelände der Einrichtung soll eine unversiegelte barrierefreie, multifunktionale Spiel-/ Sport- und Bewegungsfläche, bestehend aus einem unversiegelten, wasserdurchlässigen, polyurethangebundenen EPDM-Schüttbelag mit den Maßen ca. 10 x 7 m entstehen(Los1). Hierfür wird der vorhandene Zaun in Richtung Parkplatz versetzt (verantwortlich: Bauhof). Die Innenseite der neuen Einfriedung soll mit einheimischen, standortgerechten Vogelnährgehölzen und insektenfreundlichen Pflanzen aufgewertet werden, die jedoch nur zu liefern sind (Los2). Die Pflanzarbeiten werden ebenfalls durch die Mitarbeiter des Bauhofes übernommen.
Für dieses Vorhaben wurden Fördermittel (ELER-Mittel) bewilligt.

Baustandort:
Kita "Regenbogen"
Ringstraße 47
03159 Döbern

Sitz Auftraggeber:
Amt Döbern Land
Forster Straße 8
03159 Döbern

Ausschreibende Stelle:
Amt Döbern-Land
Zentrale Vergabestelle
Schulweg 1
03130 Spremberg / OT Hornow

Baubeginn:
18.05.2026 - 31.07.2026

## Lieferung Pflanzen für Kita "Regenbogen"
Datum: 16.03.2026
EP-Anteile: Löhne; Stoffe; Geräte; Sonstiges

### Abschnitt 1 Pflanzen

**1.10 Echte Felsenbirne**
Amelanchier rotundifolia
40 - 60 cm
Qualität: C3
Menge: 3,000 St

**1.20 Apfelbeere Nero**
Aronia prunifolia
40 - 60 cm
Qualität: C3
Menge: 4,000 St

**1.30 Kornelkirsche**
cornus mas
20 - 40 cm
Qualität: C2
Menge: 4,000 St

**1.40 Sauerdorn**
Berberis vulgaris
20 - 40 cm
Qualität: C3
Menge: 10,000 St

**1.50 Schlehe, Schwarzdorn**
Prunus spinosa
60 - 80 cm
Qualität: C3
Menge: 1,000 St

**1.60 Johannisbeere**
Ribis rubrum
30 - 40 cm
Qualität: C2 / C4
Menge: 10,000 St

**1.70 Schwarzer Holunder**
Sambucus nigra
60 - 100 cm
Qualität: C5
Menge: 5,000 St

**1.80 Gemeiner Schneeball**
Viburnum opulus
60 - 100 cm
Qualität: C5
Menge: 5,000 St

**1.90 Säuleneberesche**
Sorbus aucuparia`Festigata`
100 - 125 cm
Qualität: C7,5
Menge: 1,000 St
